# Dachentwässerung
Leistungsbeschreibung (GAEB DA XML 3.2, DA81)
Projekt: 3.1
Währung: EUR
Vergabeart: Beschränkte Ausschreibung
Erstellt mit: GXML Toolbox V3.2 R20140604, ORCA AVA 23.0 SP2 - Enterprise Edition 23.00.02, 08.11.2024

## 01 Dachentwässerung

**1 Tropfblech aus haushaut Falzband**
Liefern und Montieren von Tropfblech aus haushaut Falzband zum Einbau als traufseitiger Abschluss des Unterdaches für belüftete Dachkonstruktionen. Einschließlich Befestigungsmaterial.

Zuschnitt:
Abkantung:
Materialdicke: 0,70 mm
Material: Aluminium
Legierung: AlMn1Mg0,5
Oberfläche: Zweischichteinbrennlackierung
Farbe: wie Hauptposition
Menge: 0,000 m

**2 Lochblech zur Be- u.Entlüftung**
Liefern und Montieren von haushaut Lochblech
mit Rundlochung, zur Be- u. Entlüftung, Insekten- und Vogelschutz der Belüftungsebene. Einschließlich Befestigungsmaterial.

Zuschnitt:  mm
Materialdicke: 0,70 mm
Material: Aluminium
Abkantung: nach Erfordernis
Rundlochung: Ø 5 mm
Menge: 0,000 m

**3 Dachrinne halbrund**
Liefern und Montieren einer halbrunden Dachrinne
von haushaut,

Dachrinne
Materialqualität: Aluminium, PUR-Lackqualität
Materialsstärke: 0,70 mm
Standardlänge: 3000 mm

Form: Halbrund

Größe: 280 mm; 333 mm; 400 mm

Farbe: anthrazit pearls;braun pearls;grau pearls;hausgrau pearls;schwarz pearls

Rinnenhalter
☐ Feder-Feder ( F/F)
Materialqualität: Flachstahl feuerverzinkt, pulverbeschichtet; 30x5mm
Farbe: wie Dachrinne

zertifiziert nach DIN EN 1462
Korrosionswiderstandklasse A
Klasse der Tragfähigkeit  H

Dachrinne nach den gültigen Regeln der Technik montieren.
inkl. Befestigungs- und Nahtverbindungsmaterial.
Menge: 0,000 m

**4 Dachrinne Kastenform**
Liefern und Montieren einer  Dachrinne
von haushaut,

Dachrinne
Materialqualität: Aluminium, PUR-Lackqualität
Materialsstärke: 0,70 mm
Standardlänge: 3000 mm

Form: Kasten

Nenngröße: 333 mm;

Farbe: anthrazit pearls;hausgrau pearls;

Rinnenhalter
☐ Feder-Feder ( F/F)
Materialqualität: Flachstahl feuerverzinkt, pulverbeschichtet; 30x5mm
Farbe: wie Dachrinne

zertifiziert nach DIN EN 1462
Korrosionswiderstandklasse A
Klasse der Tragfähigkeit  H

Dachrinne nach den gültigen Regeln der Technik montieren.
inkl. Befestigungs- und Nahtverbindungsmaterial.
Menge: 0,000 m

**5 Rinnenhalterserie Revierhaken**
Rinnenhalterserie Revierhaken

Nase/Feder Halter
Stahl feuerverzinkt, Pulverbeschichtet, 40x5mm
Farbe: anthrazit/ hausgrau
Nenngröße: 333mm

zertifiziert nach DIN EN 1462
Korrosionswiderstandklasse A
Klasse der Tragfähigkeit  H
Menge: 0,000 St

**6 Rinnenhalter Avantgarde**
Rinnenhalter Avantgarde

Feder-Feder (F/F) ummantelt 30x5mm
Materialqualität: Flachstahl bandverzinkt, mit haushaut Falzband 0,7mm ummantelt
Farbe: anthrazit pearls; hausgrau pearls
Nenngröße: 333mm

zertifiziert nach DIN EN 1462
Korrosionswiderstandklasse A
Klasse der Tragfähigkeit  H
Menge: 0,000 St

**7 Rinnenendboden von haushaut**
Rinnenendboden von haushaut zum auffalzen zur vorgenannten Dachrinne liefern und montieren.

Farbe: wie Dachrinnenposition,
Universal einsetzbar (links u. rechts)

inkl. Dichtstoff
Menge: 0,000 St

**8 Kastenwinkel**
Kastenwinkel von haushaut zur vorgenannten Dachrinne liefern und montieren.

Farbe: wie Dachrinnenposition,
Materialqualität: Aluminium, Pulverbeschichtet
Materialstärke: 1,0 mm,

- Winkel innen  90°
- Winkel außen 90°

Schenkellänge: 300 mm

inkl. Befestigungs- und Nahtverbindungsmaterial.
Menge: 0,000 St

**9 Rinnenwinkel von haushaut**
Rinnenwinkel von haushaut zur vorgenannten Dachrinne liefern und montieren.

Farbe: wie Dachrinnenposition,
Materialqualität: Aluminium, Pulverbeschichtet
Materialstärke: 0,70 mm,

- Winkel innen  90°
- Winkel außen 90°

Schenkellänge: 300 mm

inkl. Befestigungs- und Nahtverbindungsmaterial.
Menge: 0,000 St

**10 Dachrinnen Bewegungsausgleicher von haushaut**
Dachrinnen-Dila von haushaut zur vorgenannten Dachrinne  liefern und montieren.

Material: Aluminium 0,7mm incl. Kautschuk-Dehnungselement;
Wulstblende in Farbe der Dachrinne

inkl. Befestigungs- und Nahtverbindungsmaterial.
Menge: 0,000 St

**11 Einhangstutzen von haushaut**
Einhangstutzen von haushaut zur vorgenannten Dachrinne, liefern und montieren.

Farbe: wie Dachrinnenposition,
Material: Aluminium, PUR-Lackqualität
Stärke: 0,70 mm
Größe halbrund:
☐ 400/120
☐ 400/100
☐ 333/100
☐ 333/80
☐ 280/80

Größe Kastenform:
333/100
333/80
Menge: 0,000 St

**12 Traufblech von haushaut**
Traufblech von haushaut, liefern und montieren.

Farbe: wie Dachrinnenposition,
Materialstärke: 0,70 mm,

Zuschnitt: 230 mm,
Abkantung: 2 Stk.,

inkl. erforderlichem Befestigungsmaterial,
Menge: 0,000 m

**13 Traufblech aus haushaut Falzband**
Traufblech aus haushaut Falz LK1 herstellen,liefern und montieren.

Farbe: wie Dachrinnenposition,
Materialstärke: 0,70 mm,

Zuschnitt: '.........' mm,
Abkantung: '.........' Stk.,

inkl. erforderlichem Befestigungsmaterial,
Menge: 0,000 m

**14 Rohrbogen von haushaut**
Rohrbogen von haushaut liefern und montieren,

Farbe: wie Dachrinnenposition,
Material: Aluminium, Pulverbeschichtet
Stärke: 0,70 mm

Größe:
- 80mm Ø,
- 100mm Ø,
- 120mm Ø
Grad:
☐ 85°
☐ 72°
☐ 40°

inkl. Befestigungsmaterial.
Menge: 0,000 St

**15 Kastenrohrwinkel**
liefern und montieren eines Kastenrohrwinkels
72°/ 87°

Farbe: wie Dachrinnenposition,
Material: Aluminium, Pulverbeschichtet
Stärke: 1,0 mm
Größe: 100x100mm
Menge: 0,000 St

**16 Sockelknie von haushaut**
Sockelknie von haushaut liefern und montieren,

Farbe: wie Dachrinnenposition,
Material: Aluminium, Pulverbeschichtet
Stärke: 0,70 mm

Größe:
- 80mm Ø,
- 100mm Ø,
- 120mm Ø

Ausladung: 60 mm,
Menge: 0,000 St

**17 Kastensockelknie von haushaut**
liefern und montieren eines Kastensockelknie von haushaut

Farbe: wie Dachrinnenposition,
Material: Aluminium, Pulverbeschichtet
Stärke: 1,0 mm

Größe: 100mm; 80mm
Ausladung: 60 mm,
Menge: 0,000 St

**18 Wasserfangkasten von haushaut**
Sammelkasten von haushaut liefern und montieren.

Farbe: wie Dachrinnenposition,
Materialqualität: Aluminium, PUR-Lackqualität
Materialstärke: 0,70 mm,

Größe: 200 x 200 x 200

Ablauf:
- 80 Ø;
- 100 Ø;
- 120 Ø
Menge: 0,000 St

**19 haushaut Speiereinmündung**
Liefern und Montieren von haushaut Speiereinmündungen zur Entwässerung einer innenliegenden Rinne, bzw Flachdach-Ablauf

Materialdicke: 1,0 mm
Material: Aluminium; Pulverbeschichtet
Standard Größen:
 DN 110/100

Farbe: '.........'
(Standard nach gültiger Farbkarte)
Menge: 0,000 Stk

**20 hauskrawatte von haushaut**
hauskrawatte von haushaut liefern und montieren,

Hauskrawatte(Fallrohr)
Materialqualität: Aluminium, PUR-Lackqualität
Materialsstärke: 0,70 mm

Form:
- Kasten  ( Länge  2000mm)
- Rund  ( Länge 3000mm )

Größe- Kasten:
☐ 100mm
☐ 80mm
Größe- Rund:
☐ 120mm
☐ 100mm
☐ 80mm
Farbe: passend zur Dachrinne

Rohrschellen mit M 10 Gewinde
Materialqualität: Flachstahl feuerverzinkt, pulverbeschichtet
Farbe: passend zur Hauskrawatte
Materialqualität: Flachstahl feuerverzinkt,
mit haushaut Falzband 0,7mm ummantelt
Farbe: anthrazit pearls; hausgrau pearls

hauskrawatte nach den gültigen Regeln der Technik montieren.
Menge: 0,000 m

**21 Rohrschellenserie Avantgarde**
Rohrschellenserie Avantgarde

Rohrschelle feuerverzinkt; mit haushaut Falzband 0,7mm ummantelt.

Größe: DN 100
Farbe: anthrazit pearls; hausgrau pearls
Befestigung: M10 Gewindemutter
Menge: 0,000 St

**22 Fallrohreinmündung von haushaut**
Rohrabzweig von haushaut liefern und montieren,

Farbe: wie Dachrinnenposition,
Material: Aluminium, Pulverbeschichtet
Stärke: 0,70 mm

Größe:
- 80/80mm Ø,
- 100/80mm Ø,
- 100/100mm Ø,
- 120/100mm Ø,
- 120/120mm Ø
Menge: 0,000 St

**23 Kastenrohreinmündung von haushaut liefern und montieren**
Kastenrohreinmündung von haushaut liefern und montieren

Abzweig 72°; 87°
Farbe: wie Dachrinnenposition,
Material: Aluminium, Pulverbeschichtet
Stärke: 1,0mm
Größe: 100/100; 80/80
Menge: 0,000 St

**24 Regenrohrklappe von haushaut**
Regenrohrklappe von haushaut liefern und montieren,

Farbe: wie Dachrinnenposition,
Material: Aluminium, Pulverbeschichtet
inkl. Laubauffangsieb

Größe:
- 80mm Ø,
- 100mm Ø,
- 120mm Ø
Menge: 0,000 St

**25 Standrohr mit Reinigungsöffnung von haushaut**
Standrohr von haushaut liefern und montieren, rund, mit Reinigungsöffnung,

Materialqualität: Stahl, verzinkt, Pulverbeschichtet

Materialsstärke: 2,2 mm,
Standardlänge: 1000 mm,

Größe:
- 80 Ø;
- 100 Ø;
- 120 Ø

Farbe: passend zur Dachrinne

fachgerecht montieren, inkl. haushaut Standrohrschelle und
Standrohrkappe.
Menge: 0,000 St

**26 haushaut Wassersammler**
Liefern und Montieren von haushaut Wassersammler, einschließlich Schlauchstück 250mm lan

Materialdicke: 1,00 mm
Materialqualität: wie Hauptposition
Farbe: wie Hauptposition
Verfügbare Größen:
- 80mm Ø,
- 100mm Ø,
- 120mm Ø
Menge: 0,000 Stk

**27 Speiereinmündung rund liefern und montieren**
Speiereinmündung rund liefern und montieren

passend für HT/KG Rohr DN100
Material: Aluminium, Pulverbeschichtet
Farbe: wie Dachrinnenposition,
Stärke: 1,0mm
Größe: 110/100;
Menge: 0,000 St

**28 Speiereinmündung kasten liefern und montieren**
Speiereinmündung kasten liefern und montieren

passend für HT/KG Rohr DN100
Material: Aluminium, Pulverbeschichtet
Farbe: wie Dachrinnenposition,
Stärke: 1,0mm
Größe: 100x100; 80x80
Menge: 0,000 St

USt %: 19,00
